# Uni EF, Audimax, Grundsanierung
Angebotsaufforderung (GAEB DA XML 3.1, DA83)
Projekt: 11050-GB-19-004
Währung: EUR
Nebenangebote zugelassen: ja
Vergabeart: Verhandlungsverfahren
Auftraggeber: Thüringer Landesamt für Bau und Verkehr, Abteilung 2 - Hochbau und Liegenschaften, Behörde, Postfach 900 454, 99107 Erfurt, D, Telefon +49 361 57-4156400, Fax +49 361 57-4156570, E-Mail Hochbau.Vergabe@tlbv.thueringen.de
Erstellt mit: GXML Toolbox V3.3 R20210630, iTWO_64 V11.0.839, 29.06.2026

## Allgemeine Bemerkungen zur Baumaßnahme
Allgemeine Bemerkungen zur Baumaßnahme

Hinweise zum Bauvorhaben

"AUDIMAX UNI Erfurt"

Das Gebäude AUDIMAX soll in den nächsten Jahren saniert werden.
Da das Gebäude den Denkmalschutz unterliegt, werden einige Leuchten restauriert.

1.0 Allgemeine Vorbemerkungen zum Leistungsverzeichnis

Die in den folgenden Vorbemerkungen aufgeführten Punkte sind bei der Kalkulation zu beachten und in die Einheitspreise einzukalkulieren.
Allgemeine Technische Vertragsbedingungen für Bauleistungen (ATV) gemäß VOB Teil C DIN 18 299: Die Nummerierung ist sinngemäß DIN 18 299 entnommen.

1.1 Angaben zur Baustelle
Das Auditorium Maximum an der Nordhäuser Straße 63, 99089 Erfurt, wurde von 1956 bis 1961 nach den Plänen des Architekten Hermann Schmidt im neoklassizistischen Stil der DDR errichtet.
Es bildet zusammen mit dem Mitarbeitergebäude 1 am Steinplatz den Haupteingang zum Universitätscampus.
2015 wurde das Gebäude aufgrund von Brandschutzmängeln weitestgehend gesperrt. Lediglich die Seminarräume im Erdgeschoss werden aktuell noch genutzt.

Das Gebäude auf dem Grundstück des Flurstücks 54/22, Flur 1, Gemarkung Erfurt unterliegt seit 1993 dem Denkmalschutz.

1.2 Lage der Baustelle
Das Grundstück des Audimax liegt am Rand des Campus der Universität Erfurt und wird über die Nordhäuser Straße und vom Campus aus erschlossen.

1.3 Verkehrserschließung
Die Ver- und Entsorgung des Gebäudes erfolgt im Osten über die Nordhäuser Straße, im Süden und Westen über den Campus. Im Norden ist das Gebäude an den Nachbarbau LG1 im UG und im EG mit einem Verbindungstrakt angeschlossen.

1.4 Verkehrsverhältnisse auf der Baustelle, insbesondere Verkehrsbeschränkung
Es sind keine Parkplätze auf der Baustelleneinrichtungsfläche vorhanden.
Die Baustelleneinrichtungsfläche dient nur der Andienung.
Der Dachraum ist nur über Leitern erschlossen.

1.5 Für den Verkehr freizuhaltende Flächen.
Die Baustraßen sind für den Verkehr freizuhalten.

1.6 Baustelleneinrichtung
Die Platzverhältnisse auf dem Baugrundstück sind sehr beschränkt.
Baustelleneinrichtungsflächen stehen deshalb nur in begrenztem Umfang zur Verfügung.
Stellplätze für Firmenfahrzeuge können auf dem Grundstück und in unmittelbarer Gebäudenähe nur begrenzt zur Verfügung gestellt werden. Aufzüge sowie bauseitige Hebezeuge stehen nicht zur Verfügung.

1.7 Lage, Art, Anschlusswert und Bedingungen für das Überlassen von Anschlüssen für Wasser, Energie und Abwasser
Für die Ausführung der Arbeiten werden Wasser, Energie und Abwasser kostenfrei zur Verfügung gestellt.

2.0 Bauwerk / Baukonstruktion
Das Gebäude wurde in einer Mischbauweise aus Stahlbeton und Mauerwerk konstruiert. Es ist teilunterkellert und wurde auf Stahl- und Stampfbeton gegründet. Die Wände bestehen aus verputztem Ziegelmauerwerk. Säulen, Stützen, und Unterzüge sind in Stahlbeton gegossen. Für das Hauptgesims wurde Betonwerkstein verwendet. Bei der Werksteinverkleidung im Erdgeschoss handelt es sich um Freyburger Kalkstein. Für die Sockelverkleidung der Fenster- und Türgewände im Erdgeschoss wurde Langensalzaer Kalkstein verwendet.

Es gibt drei verschiedene Deckentypen: Wenko-Decken mit Druckbeton auf Stahlbetonunterzügen,
Stahlbetondecken und über dem Saal und dem Vestibül Holzbalkendecken zwischen Binder-Untergurten. Sie wurde als Rabitzdecke abgehängt und aufwendig stuckiert.

3.0 Angaben zur Ausführung
Der AN hat die nach Arbeitsstättenverordnung und Arbeitsstättenrichtlinie geforderten Maßnahmen für seine Beschäftigten selbst zu erbringen (z.B. Aufenthaltscontainer).
Für die in diesem Leistungsverzeichnis aufgeführten Arbeiten sind alle Transportkosten, Kipp- und Deponiegebühren sowie alle Aufwendungen, die für den Transport und den Einbau (z.B. Hebezeuge, Abstützungen, Montagehilfsmittel usw.) benötigt werden, einzukalkulieren, soweit im LV-Text nichts anderes beschrieben.
Notwendige Arbeitsplatzbeleuchtung ist durch den AN zu stellen, die Kosten sind bei der Kalkulation zu berücksichtigen.

4.0 Planunterlagen / Zeitplan
Es ist durch den AN für einen entsprechenden Planungsvorlauf bezüglich Abstimmungen und Planfreigaben zu sorgen.

5.0 Allgemeine Hinweise

5.1 Gegebenenfalls gemäß der Baustellenverordnung getroffene Maßnahmen:

5.2 Allgemeine Hinweise:
Die Sicherung und Bewachung aller Leistungen und Materialien des vom AN zu erstellenden Werkes obliegt dem AN. Der AN ist für die Verwahrung und Unterbringung seiner Werkzeuge, Materialien, Geräte, Bau- und Hilfsstoffe selbst verantwortlich. Schadensersatzansprüche gegen den AG sind ausgeschlossen.

5.3. Bautagebuch
Der Auftragnehmer ist verpflichtet bezüglich Arbeiten auf der Baustelle, ein tägliches Bautagebuch zu führen. Dieses ist der Bauleitung wöchentlich zur Unterzeichnung vorzulegen. Der hierfür entstehende Aufwand ist in der Kalkulation einzubeziehen.

5.4 Werks- und Montageplanung
In der Werks- und Montageplanung dürfen durch den Auftragnehmer keine eigenständigen Änderungen an Nummerierungen, Beschriftungen, Bezeichnungen etc. vorgenommen werden. Maßgeblich sind die Nummerierungen, Beschriftungen und Bezeichnungen der Ausführungsunterlagen (Schemen, Übersichtsschaltpläne, Installationspläne sowie Verteiler), die unverändert zu übernehmen sind.
Sollten dennoch Änderungen vorgenommen werden, die zu einem erhöhten Prüfaufwand seitens des Planungsbüros führen, wird dieser Mehraufwand entsprechend in Rechnung gestellt.
Der Auftragnehmer hat die vollständige Werk- und Montageplanung für sämtliche elektrotechnischen Anlagen lt. Leistungsverzeichnis zu erstellen.
Leistungsumfang:
- Erstellung von Installationsplänen
- Anfertigung von Detailzeichnungen für Montage und Befestigung
- Durchführung erforderlicher Berechnungen und Dimensionierungen
- Erstellung von Material- und Stücklisten mit Fabrikat- und Typangaben
- Koordination mit allen beteiligten Gewerken inkl. Kollisionsprüfung
- Berücksichtigung der Brandschutzanforderungen
- Abgabe der Übereinstimmungsnachweise bei Brandschutz und Funktionserhalt
- Die Planung ist montagefertig und baustellentauglich auszuführen
- Berücksichtigung aller Angaben und Forderungen lt. den einzelnen Positionen im LV
- Abgabe erfolgt digital (Word/Excel/DWG/PDF in aktuellen Versionen)
- Einhaltung aller relevanten Normen und Richtlinien
- Freigabe durch die Bauleitung vor Ausführung erforderlich
- Berücksichtigung der technischen Umsetzung und Realisierbarkeit
- Berücksichtigung der Koordinationen und Abläufe auf der Baustelle
- Der Fachplaner prüft die Montagepläne auf Konsistenz mit seiner Ausführungsplanung
- Die Erstellung von Werk- und Montageplänen ist automatisch Vertragsbestandteil

## 0758-26 Restaurierung historischer Bestandsleuchten
Datum: 29.06.2026

### 1 Restaurierung historischer Bestandsleuchten

*Hinweis: Ausführungsbeschreibung für alle Leuchtenpositionen*
Die Kosten für alle in dieser Ausführungsbeschreibung beschriebenen Leistungen sind bei der Kalkulation der
nachfolgenden Leuchtenpositionen zu berücksichtigen
und einzukalkulieren. (sofern nicht in separaten Einzel-positionen beschrieben und abgefragt)

Vorgaben zum Bauablauf:

Demontage aller zu restaurierenden Leuchten innerhalb von max. 4 Wochen nach vertraglichem Ausführungsbeginn, und Verbringung aller Leuchten zum Lager-/Restaurationsort des AN.

Erstellung / Vorlage der Bestandsaufnahme-Dokumentation sowie Werk- und Montageplanung innerhalb von max.
12 Wochen nach vertraglichem Ausführungsbeginn.

Komplette montagefertige Restaurierung der Leuchten innerhalb von max. 12 Monaten nach vertraglichem Ausführungsbeginn, mit anschließender Werksabnahme.

Lagerung der Leuchten beim AN innerhalb eines Zeitraums von
12 Monaten nach vertraglichem Ausführungsbeginn.

Sämtliche vorstehend beschriebenen Maximal-Zeiträume
können entsprechend den Kapazitäten des AN auch verkürzt werden. Nach restauratorischer Fertigstellung aller Leuchten
und erfolgter Werksabnahme sind die Leuchten bis zum Zeitpunkt der Wiedermontage beim AN einzulagern. Den möglichen Zeitpunkt für die Wiedermontage bestimmt der AG.

technische Vorgaben:

Die Demontage und Montage der Leuchten gemäß Angabe der Deckenhöhe hat unter Einhaltung der Vorgaben der Berufsgenossenschaft zu erfolgen.

Spezifische Parameter zur Angabe LED-Lebensdauer nach Verbau in der Leuchte:
L (70) -Lichtstromabfall (80%) und B (50) -Ausfallrate (10%) bei der angegebenen Lebensdauer in (50.000) Betriebsstunden.
Angaben zur Lebensdauer der LED müssen sich auf die Leuchtmittel beziehen und informationen zur Degratation enthalten (z.B. L70/B50).

Metallarbeiten und Konservierung:

- Reinigung: Metallteile (Messing, Kupfer, Gusseisen) von Schmutz, Ruß und Korrosion befreien, säubern, reinigen.
- Oberflächenbehandlung: Patina / Lackierungen sind in der vorhandenen Farbgebung zu erneuern.

Elektrische Sicherheit (Neukonzipierung):

- Kabel austauschen: Eine neue Verkabelung ist für die Sicherheit unerlässlich. Entfernen der alten Leitungen und Montage der neuen Leitungen.
- Fassungen: Alle Fassungen sind durch normgerechte, moderne Ausführungen (z. B. E14/E27) zu ersetzen, die den aktuellen Sicherheitsstandards entsprechen.
- Erdung/Prüfungen: Isolationsprüfung, Sicherstellen, dass Metallgehäuse geerdet sind, um Stromschläge zu vermeiden, Schutzleiterprüfung, Sichtprüfung, Prüfung nach DGUV3, Anbringung einer dauerhaften Leuchtennummer an jeder Leuchte (z. B. genietetes Metallschild), als Grundlage für eine eindeutige Zuordnung zu dem Prüfprotokoll, Erstellung von einem Protokoll für alle Prüfungen, Erricherbescheinigung, Vorhandene CE-Zeichen, GS-Zeichen, F-Zeichen sind zu beachten, aber nicht zu erneuern.

Glasteile und Schirme:

- Reinigung: Glasoberflächen vorsichtig reinigen, säubern und polieren.
- Ersatz: keine Glaserneuerung, Fehlglas wird nicht ersetzt. aber dokumentieren.

Montage und Prüfung:

- Zusammenbau: Die Teile nach der Dokumentation wieder zusammensetzen.
- Funktionsprüfung: Die Leuchte auf elektrische Sicherheit prüfen. siehe Pkt. Erdung/Prüfungen.
- Werksabnahme: Durchführung einer Werksabnahme mit Bauüberwachung und Bauherr vor der Lieferung.
- Rücktransport/Montage: verpacken, sicher transportieren vom Restaurationsort zum Lagerort
  auf dem Gelände der Universität Erfurt

Sonstiges:

- es sind geeignete Montagehilfen wie Leitern, Gerüste usw.
  einzukalulieren. Schutzvorkehrungen für die Fertigfussböden sind zu berücksichtigen.

Ende Ausführungsbeschreibung für alle Leuchten.

**1.10 LB2 Deckenleuchten quadratisch Straßenseite unter Balkon restaurieren**
LB2 quadtratische Deckenleuchten
quadratische Deckenleuchte in geschweißter Profilbauweise an der Straßenseite unter Balkon restaurieren
bestehend aus:

Fassungen E27  4 Stück

Länge  40 cm
Breite  40 cm
Tiefe  20 cm

Die Verdrahtung der Fassungen ist in einer Leuchtgruppe vorzusehen.

LED Leuchtmittel
- Lichtstrom mind. 800 lm;
- Farbtemperatur warmweiß 2700 K;
- Lichtfarbe 827;
- allgemeiner Farbwiedergabeindex (CRI) Ra > 80;
- Klar / Frosted nach Wahl und Bemusterung des Bauherren einsetzen.
Menge: 5,000 St

**1.20 Leuchte LB2 demontieren / Transport**
*** Pauschalposition
5 Stück Leuchte LB2 im Gebäude abklemmen und demontieren, für Transport verpacken und falls notwendig zerlegen, und zum Restaurationsort des AN transportieren.

Die Leuchte ist an einer Decke mit einer Höhe von
3,70 m montiert. Gerüstkosten für Demontage sind einzukalkulieren.
Menge: 1,000 psch

**1.30 Leuchte LB2 Lagerung bei AN**
Lagerung von 5 Stück Leuchte LB2 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.40 Leuchte LB2 Rücktransport / Montage**
*** Pauschalposition
5 Stück Leuchte LB2 für Transport verpacken, zum Einbauort auf der Baustelle transportieren, sowie betriebsfertig wieder montieren, anschließen und in Betrieb nehmen.

Die Leuchte ist an einer Decke mit einer Höhe von
3,70 m zu montieren. Gerüstkosten für Montage sind einzukalkulieren.
Menge: 1,000 psch

**1.50 LB3 Deckenleuchte rund mit gesenkter Deckenschale restaurieren**
LB3 Deckenleuchte rund mit gesenkter Deckenschale
mit Zentralbohrung für Befestigung mit Rondelle und Hutmutter restaurieren
bestehend aus:

Fassungen E27  3 Stück
Durchmesser  70 cm
Bauhöhe  20 cm

Die Verdrahtung der Fassungen ist in einer Leuchtgruppe vorzusehen.

LED Leuchtmittel
- Lichtstrom mind. 800 lm;
- Farbtemperatur warmweiß 2700 K;
- Lichtfarbe 827;
- allgemeiner Farbwiedergabeindex (CRI) Ra > 80;
- Klar / Frosted nach Wahl und Bemusterung des Bauherren einsetzen.

Leuchtenmontage in Abstimmung mit Stuckateur
Menge: 3,000 St

**1.60 Leuchte LB3 demontieren / Transport**
*** Pauschalposition
3 Stück Leuchte LB3 im Gebäude abklemmen und demontieren, für Transport verpackenund falls notwendig zerlegen, und zum Restaurationsort des AN transportieren.

Die Leuchte ist an einer Decke mit einer Höhe von
3,80 m montiert. Gerüstkosten für Demontage sind einzukalkulieren.
Menge: 1,000 psch

**1.70 Leuchte LB3 Lagerung bei AN**
Lagerung von 3 Stück Leuchte LB3 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.80 Leuchte LB3 Rücktransport / Montage**
*** Pauschalposition
3 Stück Leuchte LB3 für Transport verpacken, zum Einbauort auf der Baustelle transportieren, sowie betriebsfertig wieder montieren, anschließen und in Betrieb nehmen.

Die Leuchte ist an einer Decke mit einer Höhe von
3,80 m zu montierten. Gerüstkosten für Montage sind einzukalkulieren.
Menge: 1,000 psch

**1.90 LB4 Deckenleuchte rund mitumlaufender Manschette mit Pressglasprismen und rylindrischer Senkschale weiß Eingangshalle**
LB4 Deckenleuchte rund mit umlaufender Manschette mit Pressglasprismen und Zylindrischer Senkschale weiß
bestehend aus:

40 Stück Pressgläser flach 40 x 80 mm

Fassungen E27  3 Stück
Durchmesser  50 cm
Bauhöhe  15 cm

Die Leuchte ist an einer Decke mit einer Höhe von
3,80 m montiert. Gerüstkosten für Demontage sind einzukalkulieren.

Die Leuchte ist vorsichtig zu demontieren, den Bauherren zu übergeben, oder gegebenfalls als Ersatzleilspender für andere Leuchten nach Absprache zu verwenden.
Menge: 2,000 St

**1.100 LB5/LB14 Wandleuchten mit Pressglasprismen rechteckig restaurieren**
LB5/LB14 Wandleuchte rund mit Pressglasprismen rechteckig restaurieren
bestehend aus:

Fassungen E27  3 Stück

Höhe  40 cm
Breite  16 cm
Tiefe  9,5 cm

Die Verdrahtung der Fassungen ist in einer Leuchtgruppe vorzusehen.

LED Leuchtmittel
- Lichtstrom mind. 800 lm;
- Farbtemperatur warmweiß 2700 K;
- Lichtfarbe 827;
- allgemeiner Farbwiedergabeindex (CRI) Ra > 80;
- Klar / Frosted nach Wahl und Bemusterung des Bauherren einsetzen.
Menge: 22,000 St

**1.110 Leuchte LB5/LB14 demontieren / Transport**
*** Pauschalposition
22 Stück Leuchte LB5 / LB14 im Gebäude abklemmen und demontieren, für Transport verpackenund falls notwendig zerlegen, und zum Restaurationsort des AN transportieren.

Die Leuchte ist an einer Wand in einer Höhe von
2,00 m montiert. Gerüstkosten für Demontage sind einzukalkulieren.
Menge: 1,000 psch

**1.120 Leuchte LB5/LB14 Lagerung bei AN**
Lagerung von 22 Stück Leuchte LB5 / LB14 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.130 Leuchte LB5/LB14 Rücktransport / Montage**
*** Pauschalposition
22 Stück Leuchte LB5 / LB14 für Transport verpacken, zum Einbauort
auf der Baustelle transportieren, sowie betriebsfertig wieder montieren, anschließen und in Betrieb nehmen.

Die Leuchte ist an einer Wand in einer Höhe von
2,00 m zu montierten. Gerüstkosten für Montage sind einzukalkulieren.
Menge: 1,000 psch

**1.140 LB9/LB15 Deckenleuchte quadratisch mit Senkglas restaurieren**
LB9/LB15 Deckenleuchte quadratisch mit Senkglas und umlaufender Glasmanschette restaurieren
bestehend aus:

44 Stück Pressgläser flach 40 x 80 mm

Fassungen E27  4 Stück

Senkschale  quadratisch
Länge  45 cm
Breite  45 cm
Tiefe  15 cm

Die Verdrahtung der Fassungen ist in einer Leuchtgruppe vorzusehen.

LED Leuchtmittel
- Lichtstrom mind. 800 lm;
- Farbtemperatur warmweiß 2700 K;
- Lichtfarbe 827;
- allgemeiner Farbwiedergabeindex (CRI) Ra > 80;
- Klar / Frosted nach Wahl und Bemusterung des Bauherren einsetzen.
Menge: 9,000 St

**1.150 Leuchte LB9/LB15 demontieren / Transport**
*** Pauschalposition
9 Stück Leuchte LB9 / LB15 im Gebäude abklemmen und demontieren, für Transport verpackenund falls notwendig zerlegen, und zum Restaurationsort des AN transportieren.

Die Leuchte ist an einer Decke mit einer Höhe von
3,5 - 3,9 m montiert. Gerüstkosten für Demontage sind einzukalkulieren.
Menge: 1,000 psch

**1.160 Leuchte LB9/LB15 Lagerung bei AN**
Lagerung von 9 Stück Leuchte LB9 / LB15 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.170 Leuchte LB9/LB15 Rücktransport / Montage**
*** Pauschalposition
9 Stück Leuchte LB9 / LB15 für Transport verpacken, zum Einbauort
auf der Baustelle transportieren, sowie betriebsfertig wieder montieren, anschließen und in Betrieb nehmen.

Die Leuchte ist an einer Decke mit einer Höhe von
3,5 - 3,9 m zu montierten. Gerüstkosten für Montage sind einzukalkulieren.
Menge: 1,000 psch

**1.180 LB10/LB12 Kronleuchter in Stufenform mit 4 Lichtebenen restaurieren**
LB10/LB12 Kronleuchter in Stufenform mit 4 Lichtebenen
zum Ablassen restaurieren
bestehend aus:

Kronleuchter in Stufenform
- Durchmesser150 cm
- Höhe  405 cm
- KörperhöheAufbauhöhe 255 cm
- bestückt mit65 Stück Leuchtmitteln E27

Segmentaufteilungin 4- Ebenen
- Kronensegment
- Segment 18 Streben Flachmaterial vertikal
- Segment 210 Streben Flachmaterial vertikal
- Segment 310 Streben Flachmaterial vertikal
- Segment 410 Streben Flachmaterial vertikal

Lichtebenen
- Krone  4 Fassungen E27
- Segment 230 Fassungen E27
- Segment 330 Fassungen E27
- Boden vertikal1 Fassung E27

Behang
- Krone  - quadratisches Flachglas gepresst
  90 x 90 mm aufgeschraubt
  10 Stück
        - Kanneliertes Rohrglas 8ter Teilung 260 mm lang ohne Kugeln.
  60 Stück

- Segment 1  - quadratisches Flachglas gepresst
  90 x 90 mm aufgeschraubt
  50 Stück
        - Kanneliertes Rohrglas 8ter Teilung 130 mm lang ohne Kugeln.
  260 Stück
        - Hohlglas Trapezförmig, beidseitig spitz auslaufend als Pressglas mit geschliffenen Kugeln abgesetzt und auf Rundmaterial 3,2 m aufgezogen, mit Aufhängöse, Unterseite kalt gedrückt.
  140 Stück

- Segment 2  - Hohlglas Trapezförmig, beidseitig spitz auslaufend als Pressglas 2-fach untereinander mit 3 Stück geschliffenen Kugeln Ø 18 mm Länge 340 mm.
  50 Stück

- Segment 3  - mit drei Stück horizontal aufgelegten Ringen 10 mm Rundmaterial 1.äußerer Ring horizontal
        - Kanneliertes Rohrglas 8ter Teilung
  170 mm lang ohne Kugeln,
  220 Stück
  2.Ring horizontal
        - Hohlglas Trapezförmig, beidseitig spitz auslaufend als Pressglas 2-fach untereinander mit 3 Stück geschliffenen Kugeln Ø 18 mm
  Länge 340 m.
  120 Stück
        3. Ring horizontal
        - Hohlglas Trapezförmig, beidseitig
  spitz auslaufend als Pressglas 2-fach
  untereinander mit 3 Stück geschliffenen Kugeln Ø 18 mm
  Länge 340 m.
  120 Stück

- Segment 4  1. äußerer Ring
        - Hohlglas Trapezförmig, beidseitig spitz auslaufend als Pressglas 1-fach untereinander mit 2 Stück geschliffenen Kugeln Ø 18 mm
  Länge 180 m.
  100 Stück
        2. Ring
        - Hohlglas Trapezförmig, beidseitig spitz auslaufend als Pressglas 1-fach untereinander mit 2 Stück geschliffenen Kugeln Ø 18 mm
  Länge 180 m.
  70 Stück
        3. Ring
        - Hohlglas Trapezförmig, beidseitig spitz auslaufend als Pressglas 1-fach untereinander mit 2 Stück geschliffenen Kugeln Ø 18mm
  Länge 180 m.
  50 Stück
        4. Ring
        - Hohlglas Trapezförmig, beidseitig spitz auslaufend als Pressglas 1-fach untereinander mit 2 Stück geschliffenen Kugeln Ø 18 mm
  Länge 180 m.
  40 Stück
        5. Ring
        - Hohlglas Trapezförmig, beidseitig spitz auslaufend als Pressglas 1-fach untereinander mit 2 Stück geschliffenen Kugeln Ø 18 mm
  Länge 180 m.
  20 Stück

Die Kronleuchter lassen sich für die Demontage mit einer manuellen Bestandswinde ablassen.

Die Verdrahtung der Fassungen ist in drei gleichmäßigen Leuchtgruppen zu ändern.

LED Leuchtmittel
- Lichtstrom mind. 800 lm;
- Farbtemperatur warmweiß 2700 K;
- Lichtfarbe 827;
- allgemeiner Farbwiedergabeindex (CRI) Ra > 80;
- Klar / Frosted nach Wahl und Bemusterung des Bauherren einsetzen.
Menge: 8,000 St

**1.190 Leuchte LB10/LB12 demontieren / Transport**
*** Pauschalposition
8 Stück Leuchte LB10 / LB12 im Gebäude abklemmen und demontieren, für Transport verpacken und falls notwendig zerlegen, und zum Restaurationsort des AN transportieren.

Die Kronleuchter müssen aus dem 1.OG manuell bis in das
EG bzw. nach außen transportiert werden, und müssen dementsprechend vor Abtransport zumindest teilweise zerlegt
werden.

Einschl. Rückbau und Entsorgung vorhandener handbetriebener Winde.
(AVV 170405)
Menge: 1,000 psch

**1.200 Leuchte LB10/LB12 Lagerung bei AN**
Lagerung von 8 Stück Leuchte LB10 / LB12 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.210 Leuchte LB10/LB12 Rücktransport / Montage**
*** Pauschalposition
8 Stück Leuchte LB10 LB12 für Transport verpacken, zum Einbauort
auf der Baustelle transportieren, sowie betriebsfertig wieder montieren, anschließen und in Betrieb nehmen.

Die Kronleuchter müssen manuell vom Außenbereich in das 1.Obergeschoß verbracht werden, und sind dementsprechend in Einzelteilen anzuliefern und vor Ort zusammenzubauen.

Die Leuchte ist mit Berücksichtigung von einem Sicherrungsseil neu zu montieren, bei Montage ist der Brandschutz zwecks Durchführung F90 abzustimmen.
Menge: 1,000 psch

**1.220 LB11/LB13 Deckenleuchte rund mit umlaufender Manschette restaurieren**
LB11/LB13 Deckenleuchte rund mit umlaufender Manschette mit Pressglasprismen und zylindrischer Senkschale weiß restaurieren
bestehend aus:

40 Stück Pressgläsern flach 40x80 mm

Fassungen E27  2 Stück

Durchmesser  50 cm
Tiefe  15 cm

Die Leuchten lassen sich für die Demontage mit einer manuellen Bestandswinde ablassen.

Die Verdrahtung der Fassungen ist in einer Leuchtgruppe vorzusehen.

LED Leuchtmittel
- Lichtstrom mind. 800 lm;
- Farbtemperatur warmweiß 2700 K;
- Lichtfarbe 827;
- allgemeiner Farbwiedergabeindex (CRI) Ra > 80;
- Klar / Frosted nach Wahl und Bemusterung des Bauherren einsetzen.
Menge: 4,000 St

**1.230 Leuchte LB11/LB13 demontieren / Transport**
*** Pauschalposition
4 Stück Leuchte LB11 / LB13 im Gebäude abklemmen und demontieren, für Transport verpacken und falls notwendig zerlegen, und zum Restaurationsort des AN transportieren.

Einschl. Rückbau und Entsorgung vorhandener handbetriebener Winde.
(AVV 170405)
Menge: 1,000 psch

**1.240 Leuchte LB11/LB13 Lagerung bei AN**
Lagerung von 4 Stück Leuchte LB11 / LB13 nach erfolgter Werksabnahme bis zum Zeitpunkt des Rücktransports bzw.
Möglichkeit der Wiedermontage. Diese Position kann unabhängig vom Zeitpunkt der Werksabnahme erst
ab dem 13. Monat nach vertraglichem Ausführungsbeginn
in Ansatz gebracht werden.

Die Lagerung muss in geeigneten Aufbewahrungsbehältern /
Lagerkisten erfolgen. Diese müssen mit der Aufschrift
"Eigentum des Freistaat Thüringen / Landesamt für Bau und
Verkehr" dauerhaft beschriftet werden. Der Ort der Einlagerung
ist dem AG mitzuteilen und die Einlagerung mit Fotos zu
dokumentieren.
Menge: 18,000 Mon

**1.250 Leuchte LB11/LB13 Rücktransport / Montage**
*** Pauschalposition
4 Stück Leuchte LB11 / LB13 für Transport verpacken, zum Einbauort auf der Baustelle transportieren, sowie betriebsfertig wieder montieren, anschließen und in Betrieb nehmen.

Die Leuchte ist mit Berücksichtigung von einem Sicherrungsseil neu zu montieren, bei Montage ist der Brandschutz zwecks Durchführung F90 abzustimmen.
Menge: 1,000 psch

**1.260 LB16 Deckenleuchte rund umlaufende Manschette mit Pressglasprismen demontieren**
LB16 Deckenleuchte rund mit umlaufender Manschette mit Pressglasprismen und zylindrischer Senkschale weiß
Schleusen Saal- / Ranggeschoss demontieren
bestehend aus:

40 Stück Pressgläser flach 40 x 80 mm

Durchmesser  50 cm
Bauhöhe  15 cm

Die Leuchte ist an einer Decke mit einer Höhe von
4,20 m montiert. Gerüstkosten für Demontage sind einzukalkulieren.

Die Leuchte ist vorsichtig zu demontieren, den Bauherren zu übergeben, oder gegebenfalls als Ersatzleilspender für andere Leuchten nach Absprache zu verwenden.
Menge: 4,000 St

### 2 Hubtechnik

**2.10 Hubtechnik für Kronleuchter bis 400 kg Traglast**
Sicherheitsseilwinde für statische Lasten über Personen
(mit zusätzlicher Sicherung - mit seltener Hubbewegung)
Die Elektroseilwinde entspricht folgenden, immer in der aktuellen Fassung, Richtlinien und Normen gemäß UW BGV., D8 PLUS" für statische Lasten über Personen

- Zuglast 1.Seillage 400 kg
- Seilgeschwindigkeit mind. 3 m/min
- Seilaufnahme: mind. 17,1 m
- Seildurchmesser mind. 8mm bzw. entsprechend statischer
  Berechnung / Erfordernis
- Stirnradgetriebe:
  im Ölbad laufend, gerillte Seiltrommel - gerechnet
  Zwei unabhängig voneinander wirkende el.-lüftende Federdruckscheibenbremsen
  einschließlich Hubbegrenzung und zusätzliche Sicherheitsnotendschalter mit gerillter Seiltrommel
- Getriebeendschalter mit 4 Kontakten
- Handlüftung der Bremse
- Drehstromantrieb 380 V-420 V, 50 HZ
- Schutzart mind. IP 55
- Einschaltdauer S3 - 40%
- Triebwerksgruppe 2 m
- externe Bedienung über potentialfreie Kontakte auf/ab

Ermittlung des exakten Gewichtes der an der Seilwinde aufgehängten Leuchte, daraus resultierende Werkplanung der Seilwinde, Seile entsprechend der einschließlich statischen Berechnungen.

inklusive Klein- und Befestigungsmaterial, liefern, lagern und betriebsfertig montieren. Einschl. Abstimmungen vor Ort mit der Bauleitung, Statiker, Übergabe der notwendigen Lastangaben an den Statiker im Rahmen der AFU des Statikers.
Menge: 8,000 St

**2.20 Grundkonstruktion für Windenantrieb der LB10/LB12 Kronleuchter**
Grundkonstruktion auf Bestandsmetallunterzügen mit einem Abstand von 3100-3300 mm für Windenantrieb 400kg,
bestehend aus Unterkonstruktion für die Winde mit 1 Stück Seil- Umlenkrolle Unterkonstruktion für eine Federleitungstrommel mit 1 Stück Kabel- Umlenkung.

inklusive Klein- und Befestigungsmaterial, liefern, lagern und betriebsfertig montieren. Einschl. Abstimmungen vor Ort mit der Bauleitung, Statiker, Übergabe der notwendigen Lastangaben an den Statiker im Rahmen der AFU des Statikers.
Menge: 8,000 St

**2.30 Hubtechnik für Leuchte bis 100 kg Traglast**
Sicherheitsseilwinde für statische Lasten über Personen
(mit zusätzliche Sicherung - mit seltener Hubbewegung)
Die Seilwinde entspricht folgenden Richtlinien und Normen 2OO6|42EG, Anhangll . Nr. LB; DIN L4492- L; L4492- 2.

- Zuglast 1.Seillage 100 kg
- Seilgeschwindigkeit  mind. 3m/min
- Seilaufnahme: mind. 10 m
- Seildurchmesser mind. 4mm bzw. entsprechend statischer
  Berechnung / Erfordernis
- Stirnradgetriebe:
- Zwei unabhängig voneinander wirkende Bremsen auf der Trommelwelle (Doppelsicherheitsbremse im Ölbad laufend)
- Anschlussspannung 230 V
- Schutzart: mind. IP55
- Einschaltdauer S3 -40 %
- externe Bedienung über potentialfreie Kontakte auf/ab

Ermittlung des exakten Gewichtes der an der Seilwinde aufgehängten Leuchte, daraus resultierende Werkplanung der Seilwinde, Seile entsprechend der einschließlich statischen Berechnungen.

inklusive Klein- und Befestigungsmaterial, liefern, lagern und betriebsfertig montieren. Einschl. Abstimmungen vor Ort mit der Bauleitung, Statiker, Übergabe der notwendigen Lastangaben an den Statiker im Rahmen der AFU des Statikers.
Menge: 4,000 St

**2.40 Grundkonstruktion für Windenantrieb der LB11/LB13 Deckenleuchte**
Grundkonstruktion auf Bestandsmetallunterzügen mit einem Abstand von 3100-3300 mm für Windenantrieb 100kg,
bestehend aus Unterkonstruktion für die Winde mit 1 Stück Seil- Umlenkrolle Unterkonstruktion für eine Federleitungstrommel mit 1 Stück Kabel- Umlenkung.

inklusive Klein- und Befestigungsmaterial, liefern, lagern und betriebsfertig montieren. Einschl. Abstimmungen vor Ort mit der Bauleitung, Statiker, Übergabe der notwendigen Lastangaben an den Statiker im Rahmen der AFU des Statikers.
Menge: 4,000 St

**2.50 Rollenböcke der Grundkonstruktion für Seil Ø 8 mm**
Doppelrollenbock der Grundkonstruktion für Seil Ø 8 mm
DSRB 185/8 zur Drahtseilumlenkung
kugelgelagert, Stahlausführung wartungsfrei
- Rollendurchmesser 185 mm
- für Seil Ø: 8 mm bzw. entsprechend einschließlich statischer Berechnung / Erfordernis
- Traglast bei Umlenkung 90°: gemäß Werk- und Montageplanung
- Traglast bei Umlenkung 180°: gemäß Werk- und Montageplanung
- Befestigung an der Grundkonstruktion

inklusive Klein- und Befestigungsmaterial, liefern, lagern und betriebsfertig montieren.
Einschl. Abstimmungen vor Ort mit der Bauleitung, Statiker, Übergabe der notwendigen Lastangaben an den Statiker im Rahmen der AFU des Statikers.
Menge: 8,000 St

**2.60 Rollenböcke der Grundkonstruktion für Seil Ø 4 mm**
Doppelrollenbock der Grundkonstruktion für Seil Ø 4 mm
DSRB 90/4 zur Drahtseilumlenkung
kugelgelagert, Stahlausführung wartungsfrei
- Rollendurchmesser 90 mm
- für Seil Ø: 4 mm bzw. entsprechend einschließlich statischer Berechnung / Erfordernis
- Traglast bei Umlenkung gemäß Werk- und Montageplanung
- Traglast bei Umlenkung gemäß Werk- und Montageplanung
- Befestigung an der Grundkonstruktion

inklusive Klein- und Befestigungsmaterial, liefern, lagern und betriebsfertig montieren.
Einschl. Abstimmungen vor Ort mit der Bauleitung, Statiker, Übergabe der notwendigen Lastangaben an den Statiker im Rahmen der AFU des Statikers.
Menge: 4,000 St

**2.70 Federleitungstrommel der Grundkonstruktion**
Federleitungstrommel 4x25 der Grundkonstruktion mit Kabel- Umlenkung

- Stromkreis: 4 x25 Amp. + PE
- Wickellänge: 11 m + 3 m frei zugänglichn 2x Zugentlastungs-Windungen
  inklusiv. Anschluss-Leitung ab Flansch
- Leitungsabzug: vertikal
- Abzugsdrehrichtung: gemäß Werk- und Montageplanung
- Schutzart: IP 66
- Trommelkörper: Stahlblech polyesterbeschichtet
- Kabelziehstrumpf: Form T
- trommelbar Leitung: PUR-H 5G 2,5 mm²
- Rollenbock zur Kabelumlenkung
- Befestigung an der Grundkonstruktion

inklusive Klein- und Befestigungsmaterial, liefern, lagern und betriebsfertig montieren.
Einschl. Abstimmungen vor Ort mit der Bauleitung, Statiker, Übergabe der notwendigen Lastangaben an den Statiker im Rahmen der AFU des Statikers.
Menge: 12,000 St

**2.80 Drahtseil für Hubtechnik bis 400 Kg Traglast**
Drahtseil Länge nach DIN 3069
- verzinkt EN 12385 dehnungsarm drehungsarm
- passend zu Hubtechnik LV 02.01.
- Ausführung gemäß Werk- und Montageplanung
- einerseits Stumpf, andererseits eingepresste Kausche
- Länge 18 m
- bis 400 Kg Traglast, Durchmesser mind.8mm

inklusive Klein- und Befestigungsmaterial, liefern, lagern und betriebsfertig montieren.
Einschl. Abstimmungen vor Ort mit der Bauleitung, Statiker, Übergabe der notwendigen Lastangaben an den Statiker im Rahmen der AFU des Statikers.
Menge: 10,000 St

**2.90 Drahtseil für Hubtechnik bis 100 Kg Traglast**
Drahtseil Länge nach DIN 3069
- verzinkt EN 12385 dehnungsarm drehungsarm
- passend zu Hubtechnik LV 02.03.
- Ausführung gemäß Werk- und Montageplanung
- einerseits Stumpf, andererseits eingepresste Kausche
- Länge 18 m
- bis 100 Kg Traglast, Durchmesser mind. 4mm

inklusive Klein- und Befestigungsmaterial, liefern, lagern und betriebsfertig montieren.
Einschl. Abstimmungen vor Ort mit der Bauleitung, Statiker, Übergabe der notwendigen Lastangaben an den Statiker im Rahmen der AFU des Statikers.
Menge: 2,000 St

**2.100 Sicherungsseil zur Sicherung von Leuchten**
Sicherungsseil nach DGUV als sekundäres Sicherungselement mit Schnellverbindungsglieder oder Karabinerhaken (nach DIN 56927) zugelassen, für die Sicherung von Leuchten, insbesondere bei schweren Lasten bis 400 kg.
Die Sicherung muss an einem separaten, geeigneten Anschlagpunkt erfolgen. Der maximale Fallweg der Leuchte darf 20 cm nicht überschreiten.

Auf Grund von bewegten Lasten muss bei der Bemessung des Sicherheitsseils ein Zuschlag von mindestens 20 Prozent für dynamische Kräfte berücksichtigt werden.

inklusive Klein- und Befestigungsmaterial, liefern, lagern und betriebsfertig montieren.
Einschl. Abstimmungen vor Ort mit der Bauleitung, Statiker, Brandschützer Durchgang durch die Decke, Übergabe der notwendigen Lastangaben an den Statiker im Rahmen der AFU des Statikers.
Menge: 12,000 St

### 3 Sonstiges

**3.10 Bestandsaufnahme Dokumentation / WuM-Planung**
*** Pauschalposition
Bestandsaufnahme und Dokumentation des Istzustandes aller Leuchten, bestehend aus:
- Fotos erstellen: vor Ort vor der Demontage, sowie in der
  Werkstatt aus verschiedenen Winkeln bzw. zur
  Dokumentation von Schäden
- Zustand prüfen: Rost an Metallteilen, Risse im Glas oder
  fehlende Kristalle/Elemente.

Erstellung und Vorlage der Werk- und Montageplanung mit detaillierter Beschreibung aller restauratorischen elektrischen Maßnahmen an den Leuchten, sowie allen Berechnungen / Angaben zu der Hubtechnik gemäß Titel 2.
Menge: 1,000 psch

**3.20 Werkabnahme / VOB-Abnahme / Einweisung**
*** Pauschalposition
Vorbereitung, Organisation und Teilnahme an der förmlichen Abnahme der vertraglich geschuldeten Leistungen nach VOB/B sowie der Werkabnahme nach restauratorischer Fertigstellung der Leuchten.
Leistungsumfang umfasst insbesondere:
- Terminabstimmung und Koordination aller Beteiligten
- Prüfung der Abnahmefähigkeit der erbrachten Leistungen
- Teilnahme an der gemeinsamen Begehung und möglichen Nachabnahmen
- Durchführung erforderlicher Funktions- und Sichtprüfungen

Einweisung des Nutzers in Funktion und Bedienung der Hubtechnik, einschl. Einweisungsprotokoll.
Menge: 1,000 psch

**3.30 Erstellen von Revisionsunterlagen**
*** Pauschalposition
Erstellen von Revisionsunterlagen

Die gesamte Dokumentation und die Revisionsunterlagen
sind strukturiert mit Inhaltsverzeichnis und entsprechender Ordnerstruktur 2-fach digital auf Datenträger zu übergeben. Dabei sind alle Planunterlagen als DWG- Files, alle Texte und weitere Unterlagen als WORD-, EXCEL- bzw. PDF-Files (Format A) zu übergeben.
Die Fotodokumentation ist im Format JPEG zu übergeben.

Revisionsunterlagen für die gesamte Anlage als
Mehrleistung zu den in VOB geforderten Unterlagen,
bestehend aus:
- Foto-Dokumentation Übernahme,
- Foto-Dokumentation Übergabe,
- Nachweis der Lichtfarbe,
- der Farbwiedergabe,
- Lichtfarbtoleranz,
- Isolationsprüfung,
- Prüfung nach DGUV3 mit Prüfprotokoll eindeutig
  zuordenbar je Leuchte,
- Vorhandene CE-Zeichen,
- GS-Zeichen,
- F-Zeichen,
- Dokumentation der Hubtechnik mit techn. Unterlagen,
  Berechnungen sowie Nachweisen,
- Erricherbescheinigung
- Protokoll der Sachverständigenabnahme Hubtechnik.

Ein Muster-Exemplar der Revisionsunterlagen ist vor VOB-Abnahme bei der Bauüberwachung zur Prüfung auf Vollständigkeit einzureichen. Zur VOB-Abnahme ist die freigegebene vollständige Revisionsunterlage zu übergeben.
Menge: 1,000 psch

**3.40 Teilnahme Sachverständigenabnahme**
*** Pauschalposition
Teilnahme an durch den AG veranlasster Sachverständigen- abnahme der Hubtechnik (Titel 2) sowie an ggf. notwendigen Nachabnahmen bei Vorliegen von Mängeln, einschl. An- und Abfahrtskosten, geschätzter Zeitaufwand 1 Tag.
Menge: 1,000 psch
